# Umbau
Angebotsaufforderung (GAEB 90, DA83)
Währung: EUR

## Umbau Büros E66
Datum: 17.03.25

*Hinweis*
Die Büroräume in der Hauptverwaltung werden umgebaut
und die Büros neu aufgeteilt.
Hierzu sind die Anschlüsse an den jeweiligen
Arbeitsplätzen anzupassen und zu überarbeiten. Die
Leitungsführung erfolgt innerhalb des vorhandenen
Brüstungskanal, die Steckdosen und Netzwerkdosen sind
in die GK-Wand unterhalb des BR-Kanals zu installieren.
Die vorhandenen Leitungen sind, soweit möglich, zu
übernehmen, umzulegen und ggf. zu verlängern.
Die Installation der Beleuchtung ist anzupassen und zu
überarbeiten. Die vorhandenen Leuchten werden
demontiert, eingelagert und später wieder in die
Bauseits erstellte Konstruktion zu montieren.
Die Installation der Beleuchtung erfolgt an der Deckein
Alurohr in offener Rohrverlegung bzw. auf Kabelbühne
Ausfürung und Positionierung der Betriebsmittel für die
Küche, dem Loungebereich und der Besprechungsräume
erfolgt gem. Küchenplan und Rücksprache mit der
Bauleitung des AG
Die jeweiligen Unterverteilungen sind zu überarbeiten
und neu zu verdrahten. Die vorhanden Abgangsklemmen
sind durch Dreistockklemmen zu ersetzen um Platz für
die nachzurüstenden RCDs zu gewähren. Die LS-Schalter
sind in diese Zuge auch zu erneuern.
Das vorhanden LV ist beispielhaft für eine Etage. Die
Einzelnen Grundrisse können leicht voneinander
abweichen und die Ausführung ist mit der Bauleitung des
AG abzustimmen. Die Abrechnung erfolgt nach tatsächlich
erbrachter Leistung. Die entsprechenden Klemm- und
Anschlussarbeiten, sowie Kleinmaterial sind bestandteil
der Positionen und entsprechend einzukalkulieren

### Bereich 01 Umbau Büros E66

#### Abschnitt 01.01 Demontage und Entsorgung

**01.01.0010 Demontage und Entsorgung**
Alle nicht mehr benötigten Installationen,
Verteilungen, Leuchten, Leitungen, etc sind zu
demontieren und fachgerecht zu entsorgen
Menge: 1,000 psch

#### Abschnitt 01.02 Kabel und Leitungen

**01.02.0010 NYM - J 3 x 1,5 mm²**
NYM - J 3 x 1,5 mm² liefern und montieren inkl.
Anschlussarbeiten
Menge: 750,000 m

**01.02.0020 NYM - J 3 x 2,5 mm²**
NYM - J 3 x 2,5 mm² liefern und montieren inkl.
Anschlussarbeiten
Menge: 200,000 m

**01.02.0030 NYM - J 5 x 1,5 mm²**
NYM - J 5 x 1,5 mm² liefern und montieren inkl.
Anschlussarbeiten
Menge: 750,000 m

**01.02.0040 Bus-Leitung 2x2x0,8 grün**
Bus-Leitung 2x2x0,8 grün liefern und montieren inkl.
Anschlussarbeiten
Menge: 500,000 m

**01.02.0050 Netzwerkkabel Cat 7 Duplex**
Netzwerkkabel Cat 7 Duplex liefern und montieren inkl.
Anschlussarbeiten
Menge: 500,000 m

**01.02.0060 HDMI Kabel**
HDMI Kabel liefern und montieren inkl.
Anschlussarbeiten
Menge: 20,000 m

#### Abschnitt 01.03 Netzwerkinstallation

**01.03.0010 Netzwerkverbinder**
Netzwerkverbinder liefern, montieren und betriebsfertig
anschließen
Menge: 30,000 Stck

**01.03.0020 Netzwerkdose Cat 7 Simplex**
Netzwerkdose Cat 7, liefern und montieren inkl.
Scannermessung und Protokoll
betriebsfertig anschließen
Menge: 10,000 Stck

**01.03.0030 Netzwerkdose Cat 7 Duplex**
Netzwerkdose Cat 7 Duplex liefern und montieren inkl.
Scannermessung und Protokoll betriebsfertig anschließen
Menge: 35,000 Stck

#### Abschnitt 01.04 Leitungsführung

**01.04.0010 Kabelkanal 10 x 25 mm**
Kabelkanal 10 x 25 mm liefern und montieren
Menge: 20,000 m

**01.04.0020 Kabelkanal 60 x 110 mm**
Kabelkanal 60 x 110 mm liefern und montieren
Menge: 20,000 m

**01.04.0030 Alurohr M20**
Alurohr M20 inkl. Befestigungsmaterial und Endtüllen
liefern und montieren
Menge: 160,000 m

**01.04.0040 Kabelbühne 200 x 100 mm**
Kabelbühne 200 x 100 mm inkl. Deckenstiele, Ausleger,
Trennsteg, Verbinder und Kleinmaterial liefern und
montiern.
Menge: 20,000 m

**01.04.0050 Leerrohr M32**
Leerrohr M32 zur Leitungsverlegung im Estrich liefern
und montieren, einschl. Stemmarbeiten, Schuttentsorgung
und Kleinmaterial
Menge: 15,000 m

#### Abschnitt 01.05 Unterverteilung

*Hinweis*
Die Unterverteilungen sind neu zu bestücken,
umzuverdrahten und mit RCDs zu ergänzen.

In die Positionen sind alle benötigten Materialien zur
betriebsfertigen Montage einzukalkulieren.

Desweiteren sind nach Abschluss der Arbeiten die
Stromlaufpläne entsprechend zu überarbeiten bzw. neu zu
erstellen

**01.05.0010 Dreistockklemmen**
Dreistockklemmen  liefern, montieren und betriebsfertig
anschließen
Menge: 96,000 Stck

**01.05.0020 LS-Schalter B16 A**
LS-Schalter B16 A liefern, montieren und betriebsfertig
anschließen
Menge: 96,000 Stck

**01.05.0030 RCD 40/0,03 A**
RCD 40/0,03 A liefern, montieren und betriebsfertig
anschließen
Menge: 8,000 Stck

**01.05.0040 Neozedelement**
Neozedelement liefern, montieren und betriebsfertig
anschließen
Menge: 8,000 Stck

**01.05.0050 Überspannungsschutz**
Überspannungsschutz liefern, montieren und
betriebsfertig anschließen
Menge: 1,000 Stck

#### Abschnitt 01.06 Schaltermaterial

*Hinweis*
Busch-Jäger Unterteile

**01.06.0010 Wechselschalter**
Wechselschalter liefern und montieren
Menge: 4,000 Stck

**01.06.0020 Taster**
Taster liefern und montieren
Menge: 4,000 Stck

**01.06.0030 Serientaster**
Serientaster liefern und montieren
Menge: 18,000 Stck

**01.06.0040 Jalousieschalter**
Jalousieschalter liefern und montieren
Menge: 11,000 Stck

**01.06.0050 Steckdose Unterputz**
Steckdose Unterputz liefern und montieren
Menge: 130,000 Stck

*Hinweis*
Busch Jäger Abdeckungen Futur Linear

**01.06.0060 Rahmen 1-fach**
Rahmen 1-fach liefern und montieren
Menge: 45,000 Stck

**01.06.0070 Rahmen 2- fach**
Rahmen 2- fach liefern und montieren
Menge: 70,000 Stck

**01.06.0080 Rahmen 3-fach**
Rahmen 3-fach liefern und montieren
Menge: 2,000 Stck

**01.06.0090 Wippe Aus/Wechsel**
Wippe Aus/Wechsel liefern und montieren
Menge: 8,000 Stck

**01.06.0100 Wippe Serie**
Wippe Serie liefern und montieren
Menge: 18,000 Stck

**01.06.0110 Wippe Jalouesie**
Wippe Jalouesie, liefern und montieren
Menge: 11,000 Stck

**01.06.0120 Zentralscheibe UAE**
Zentralscheibe UAE liefern und montieren
Menge: 45,000 Stck

**01.06.0130 Zentralscheibe Leiungsauslass**
Zentralscheibe Leiungsauslass liefern und montieren
Menge: 8,000 Stck

**01.06.0140 Aufputzgehäuse**
Aufputzgehäuseliefern und montieren
Menge: 10,000 Stck

*Hinweis*
Im Flur, in der Küche und dem Loungebreich ist die
Beleuchtung über einen Präsenzmelder zu schalten

**01.06.0150 Präsenzmelder**
Präsenzmelder liefen und montieren inkl. Klemm- und
Anschlussarbeiten
Menge: 6,000 Stck

#### Abschnitt 01.07 Klein- und Installationsmaterial

**01.07.0010 Schalterdose u.P,**
Schalterdose u.P liefern und montieren inkl.
Stemmarbeiten und Schuttentsorgung
Menge: 20,000 Stck

**01.07.0020 Hohlwandschalterdose**
Hohlwandschalterdose liefern und montieren
Menge: 180,000 Stck

**01.07.0030 FR Abzweigdose**
FR Abzweigdose liefern und montieren inkl.
Verdrahtungsarbeiten
Menge: 20,000 Stck

#### Abschnitt 01.08 Beleuchtung

*Hinweis*
In den Büros, den Fluren und Nebenräumen sind die
Leuchten zu demontieren und einzulagern. Nach
Fertigstellung der Decken sind die Leuchten wieder
entsprechend zu montieren.
In den Fluren werden die Leuchten wieder in einer
Rasterdecke montiert, in den Büros und Nebenräumen
(Küche,Loungebereich) werden die Leuchten mittels
Aufbaurahmen von der Decke abgependelt.

**01.08.0010 Demontage Einlegeleuchten**
Demontage und Einlagerung der vorhandenen
Einlegeleuchten
Menge: 130,000 Stck

**01.08.0020 Montage Rasterdecke**
Montage Einlegeleuchten Rasterdecke inkl.
betriebsfertigem Anschluss
Menge: 15,000 Stck

**01.08.0030 Rahmen Einlegeleuchten**
Rahmen zur abgependelten Montage der vorhandenen
Einlegeleuchten, inkl. Seilen und sämtlichen
Kleinmaterial zur betriebsfertigen Montage

Vorhandener Leuchtentyp:
RZB Sidelite ECO Deckeneinlegeleuchte
Art.Nr.: 311668.002.1.76
Menge: 100,000 Stck

#### Abschnitt 01.09 Sonstiges

*Hinweis*
Im Besprechungsraum wird mittig unter dem zukünftigen
Tisch ein Bodentank installiert.

Auszustatten mit einer Steckdose 3-fach, HDMI-Auslass
und Netzwerkdose Duplex

**01.09.0010 Bodentank**
Bodentank liefern und montieren, einschl. Stemmarbeiten
und Schuttentsorgung, bestückt wie beschrieben. Inkl.
aller benötigten Komponenten zur betriebsfertigen
Montage.

Herstellervorgabe: OBO-Bettermann
Menge: 1,000 m

**01.09.0020 Jalousiesteuerung Sonnenschutz**
Vorhandene Jalousiesteuerung für den Sonnenschutz
anpassen.
Demontage von der Decke und Montage an die Kabelbühne.
Jalousieschalter umlegen vom Brüstungskanal an die
Bürotüren.

Position inkl. aller Klemm- und Anschlußarbeiten,
Stemm- und Schlitzarbeiten, Unterputzdose und allem
benötigtem Kleinmaterial
Menge: 11,000 Stck
